# Curva 90° enchufable en acero RLGC, referencia 55015132 de Pemsa. DN32

- Propiedad del archivo: CONSTRUNARIO
- Formato: FIEBDC-3/2012
- Programa: Construnario Versión 3.51
- Fecha de los precios: 16/04/2024
- Divisa: EUR

**PEM55015132** u Curva 90° enchufable en acero RLGC, referencia 55015132 de Pemsa. DN32
Precio: 18.52
Curva 90° enchufable en acero con sistema de protección GC para la conexión de tubos RLGC en instalaciones que requieran elevadas prestaciones mecánicas y una resistencia alta a la corrosión. Índice de protección IP54. Disponible en diferentes diámetros. Código EAN: 8431927091338 Código ETIM 8.0: EC000936
