# Curva en ángulo de 90° para tubo rígido del tipo RLH, referencia 55016032 de Pemsa. DN32, gris

- Propiedad del archivo: CONSTRUNARIO
- Formato: FIEBDC-3/2012
- Programa: Construnario Versión 3.51
- Fecha de los precios: 16/04/2024
- Divisa: EUR

**PEM55016032** u Curva en ángulo de 90° para tubo rígido del tipo RLH, referencia 55016032 de Pemsa. DN32, gris
Precio: 13.85
Curva en ángulo de 90° para tubo rígido del tipo RLH para la protección de cables eléctricos en aplicaciones de edificación. Fabricado en material termoplástico (PC+ABS) libre de halógenos con un índice de protección IP44. Sistema de unión enchufable a tubo. Disponible en color gris (RAL 7035). Código EAN: 8431927067715 Código ETIM 8.0: EC000936
