# Clip de aluminio libre de halógenos para la fijación de tubos RAL, referencia 55022016 de Pemsa. DN16

- Propiedad del archivo: CONSTRUNARIO
- Formato: FIEBDC-3/2012
- Programa: Construnario Versión 3.51
- Fecha de los precios: 16/04/2024
- Divisa: EUR

**PEM55022016** u Clip de aluminio libre de halógenos para la fijación de tubos RAL, referencia 55022016 de Pemsa. DN16
Precio: 2.03
Clip de aluminio libre de halógenos para la fijación de tubos RAL a pared o montaje superficial en instalaciones que requieran un excelente grado de resistencia a la corrosión y altas prestaciones mecánicas. Accesorio para el montaje de tubos rígidos con fijación del tubo mediante presión. Disponible para diversas medidas de tubo. Código EAN: 8431927091376 Código ETIM 8.0: EC000368
