# Abrazadera de pie en acero al carbono RGC, referencia 55033150 de Pemsa. DN50

- Propiedad del archivo: CONSTRUNARIO
- Formato: FIEBDC-3/2012
- Programa: Construnario Versión 3.51
- Fecha de los precios: 16/04/2024
- Divisa: EUR

**PEM55033150** u Abrazadera de pie en acero al carbono RGC, referencia 55033150 de Pemsa. DN50
Precio: 6.87
Abrazadera de pie en acero al carbono con sistema de protección GC disponible en varios diámetros para la fijación de tubos rígidos metálicos. Fijación con tornillos. Dispone de un pie que permite separar el tubo del suelo o pared. Código EAN: 8431927091598 Código ETIM 8.0: EC000127
