# Abrazadera pie para tubos RINOX en acero inoxidable I304, referencia 55035040 de Pemsa. DN40

- Propiedad del archivo: CONSTRUNARIO
- Formato: FIEBDC-3/2012
- Programa: Construnario Versión 3.51
- Fecha de los precios: 16/04/2024
- Divisa: EUR

**PEM55035040** u Abrazadera pie para tubos RINOX en acero inoxidable I304, referencia 55035040 de Pemsa. DN40
Precio: 30.28
Abrazadera pie para tubos RINOX en acero inoxidable I304, referencia 55035040 de Pemsa. DN40 Código EAN: 8431927091987 Código ETIM 8.0: EC000127
