# Derivación en forma de T roscada, referencia 55080040 de Pemsa. M40 AL

- Propiedad del archivo: CONSTRUNARIO
- Formato: FIEBDC-3/2012
- Programa: Construnario Versión 3.51
- Fecha de los precios: 16/04/2024
- Divisa: EUR

**PEM55080040** u Derivación en forma de T roscada, referencia 55080040 de Pemsa. M40 AL
Precio: 45.78
Derivación en forma de T roscada con tapa registrable para la conexión de tubos RR en instalaciones que requieran elevadas prestaciones mecánicas y una resistencia media a la corrosión. Con un índice de protección IP54. Accesorio para crear una bifurcación en la conducción del tubo. Fabricado en aluminio y disponible en diversos diámetros. Código EAN: 8431927027375 Código ETIM 8.0: EC002922
