# Derivación T de PVC, referencia 55083032 de Pemsa. DN32 gris (RAL 7035)

- Propiedad del archivo: CONSTRUNARIO
- Formato: FIEBDC-3/2012
- Programa: Construnario Versión 3.51
- Fecha de los precios: 16/04/2024
- Divisa: EUR

**PEM55083032** u Derivación T de PVC, referencia 55083032 de Pemsa. DN32 gris (RAL 7035)
Precio: 3.09
Derivación T de PVC en color gris (RAL 7035) con un índice de protección IP44 para tubos rígidos RPVC. Accesorio indicado para el montaje de tubos de PVC mediante unión enchufable a tubo, creando una bifurcación de dos vías. Con apertura registrable. Código EAN: 8431927068101 Código ETIM 8.0: EC002922
