# Terminal plástico para protección de la salida de cables, referencia 55111020 de Pemsa. DN20 RAL 7035

- Propiedad del archivo: CONSTRUNARIO
- Formato: FIEBDC-3/2012
- Programa: Construnario Versión 3.51
- Fecha de los precios: 16/04/2024
- Divisa: EUR

**PEM55111020** u Terminal plástico para protección de la salida de cables, referencia 55111020 de Pemsa. DN20 RAL 7035
Precio: 1.43
Terminal plástico para protección de la salida de cables para extremos de tubos rígidos RR y RL de polietileno translucido para la protección de la salida del cable en el extremo del tubo corrugado. Disponible en varias medidas. Código EAN: 8431927091628 Código ETIM 8.0: EC000937
