# Bandeja de rejilla de acero de 60 mm de altura, referencia 60215020 de la gama Rejitech de Pemsa. 60x100. Protección: EZ

- Propiedad del archivo: CONSTRUNARIO
- Formato: FIEBDC-3/2012
- Programa: Construnario Versión 3.51
- Fecha de los precios: 16/04/2024
- Divisa: EUR

**PEM60215020** u Bandeja de rejilla de acero de 60 mm de altura, referencia 60215020 de la gama Rejitech de Pemsa. 60x100. Protección: EZ
Precio: 29.40
Bandeja de rejilla de acero de 60 mm de altura, con protección superficial y borde de seguridad para soporte y conducción de cables eléctricos en falsos techos. Ala de alto 60 mm, Ancho 100 mm. Se fija al techo sin necesidad de soporte adicional, sólo utilizando la fijación Rejitech®. Dispone de una estructura abierta que permite la introducción lateral del cableado reduciendo la mano de obra. Se suministra en tramos de 2 m. Con sistema de protección EZ Código EAN: 8431927012562 Código ETIM 8.0: EC000853
