# Bandeja de rejilla de acero, referencia 60216400 de la gama Rejiband de Pemsa. 150x400. Sistema de protección: EZ

- Propiedad del archivo: CONSTRUNARIO
- Formato: FIEBDC-3/2012
- Programa: Construnario Versión 3.51
- Fecha de los precios: 16/04/2024
- Divisa: EUR

**PEM60216400** m Bandeja de rejilla de acero, referencia 60216400 de la gama Rejiband de Pemsa. 150x400. Sistema de protección: EZ
Precio: 157.53
Bandeja de rejilla de acero de 150 mm de altura, con protección superficial, o inoxidable AISI 304 o 316L con borde de seguridad para soporte y conducción de cables. Ala de alto 150 mm, Ancho 400 mm, Longitud de 3 metros. La bandeja portacables Rejiband® esta compuesta de varillas electrosoldadas en malla que proporcionan una gran resistencia y elasticidad. La facilidad en el montaje, gracias a su flexibilidad y a su sistema Click de conexión rápida sin tornillos para soportes y accesorios, permite ahorrar material y coste de mano de obra. Fabricada según normativa internacional IEC 61537. Su amplia variedad de tamaños y Sistemas de protección facilita la elección mas adecuada según las necesidades de cada instalación. Con Sistema de Protección EZ, Acabado EZ3, Electrocincado Código EAN: 8431927095411 Código ETIM 8.0: EC000853
