# Bandeja de rejilla de acero, referencia 60216600 de la gama Rejiband de Pemsa. 150x600. Sistema de protección: EZ

- Propiedad del archivo: CONSTRUNARIO
- Formato: FIEBDC-3/2012
- Programa: Construnario Versión 3.51
- Fecha de los precios: 16/04/2024
- Divisa: EUR

**PEM60216600** m Bandeja de rejilla de acero, referencia 60216600 de la gama Rejiband de Pemsa. 150x600. Sistema de protección: EZ
Precio: 253.19
Bandeja de rejilla de acero de 150 mm de altura, con protección superficial, o inoxidable AISI 304 o 316L con borde de seguridad para soporte y conducción de cables. Ala de alto 150 mm, ancho 600 mm, longitud de 3 metros. Con sistema de protección EZ Código EAN: 8431927087874 Código ETIM 8.0: EC000853
