# Bandeja de rejilla de acero, referencia 60613310 de la gama Rejitech G+ de Pemsa. 100x100. Protección: EZ

- Propiedad del archivo: CONSTRUNARIO
- Formato: FIEBDC-3/2012
- Programa: Construnario Versión 3.51
- Fecha de los precios: 16/04/2024
- Divisa: EUR

**PEM60613310** u Bandeja de rejilla de acero, referencia 60613310 de la gama Rejitech G+ de Pemsa. 100x100. Protección: EZ
Precio: 51.75
Bandeja de rejilla de acero de 60 y 100 mm de altura, con protección superficial y borde de seguridad para soporte y conducción de cables eléctricos en falsos techos, pared, espacios reducidos e instalaciones industriales. Ala de alto 100 mm, Ancho 100 mm. La facilidad en el montaje, gracias a sistema click de conexión rápida sin tornillos para soportes y accesorios. Se fija al techo y paredes sin necesidad de soporte adicional, sólo utilizando la fijación Rejitech®. Dispone de una estructura abierta que permite la introducción lateral del cableado reduciendo la mano de obra. Disponible en diferentes tamaños y Sistemas de protección. Se suministra en tramos de 3 m. Con sistema de protección EZ Código EAN: 8431927094728 Código ETIM 8.0: EC000853
