# Soporte en acero, ala 60, referencia 62011060 de Pemsa. Protección: EZ

- Propiedad del archivo: CONSTRUNARIO
- Formato: FIEBDC-3/2012
- Programa: Construnario Versión 3.51
- Fecha de los precios: 16/04/2024
- Divisa: EUR

**PEM62011060** u Soporte en acero, ala 60, referencia 62011060 de Pemsa. Protección: EZ
Precio: 4.33
Soporte Rejiband® en acero indicado para la instalación a pared de la bandeja de rejilla Rejiband® de ala 60 mm y anchos 60, 100 y 150 mm. Valida para la instalación a techo junto con varilla. Montaje rápido gracias al sistema click de conexión sin tornillos. Disponible en diversos Sistemas de protección. Con sistema de protección EZ Código EAN: 8431927012579 Código ETIM 8.0: EC001003
