# Soporte con perfil omega S-Plus, referencia 62021204 de Pemsa. Ancho: 200. Protección: PG

- Propiedad del archivo: CONSTRUNARIO
- Formato: FIEBDC-3/2012
- Programa: Construnario Versión 3.51
- Fecha de los precios: 16/04/2024
- Divisa: EUR

**PEM62021204** u Soporte con perfil omega S-Plus, referencia 62021204 de Pemsa. Ancho: 200. Protección: PG
Precio: 17.99
Soporte con perfil omega y sistema universal de conexión para bandejas Rejiband® y Pemsaband® en montajes a pared, pared sobre rail o montajes a techo. Ancho 200 mm. Sistema click de fijación. Fabricado en acero y disponible para anchos de 100, 150, 200, 300 y 400 mm y en diversos Sistemas de protección. Con sistema de protección PG Código EAN: 8431927045379 Código ETIM 8.0: EC000022
