# Conector para el soporte omega universal SPLUS E 90, referencia 62031090 de Pemsa. Protector: GC

- Propiedad del archivo: CONSTRUNARIO
- Formato: FIEBDC-3/2012
- Programa: Construnario Versión 3.51
- Fecha de los precios: 16/04/2024
- Divisa: EUR

**PEM62031090** u Conector para el soporte omega universal SPLUS E 90, referencia 62031090 de Pemsa. Protector: GC
Precio: 10.77
Conector para el soporte omega universal SPLUS que permite la conexión de varillas roscadas tanto al techo como a pared o rail para la configuración de una instalación resistente al fuego E90. Montaje mediante fijación M6x30 mm (64030160) o tornillos de cabeza DIN 603. Fabricado en acero, Sistema de protección GC. Código EAN: 8431927045171 Código ETIM 8.0: EC001005
