# Soporte ligero en acero, 60 mm, referencia 62036022 de Pemsa. Protección: GC

- Propiedad del archivo: CONSTRUNARIO
- Formato: FIEBDC-3/2012
- Programa: Construnario Versión 3.51
- Fecha de los precios: 16/04/2024
- Divisa: EUR

**PEM62036022** u Soporte ligero en acero, 60 mm, referencia 62036022 de Pemsa. Protección: GC
Precio: 16.05
Soporte en acero indicado para la instalación a techo de la bandeja de rejilla Rejiband® de ala 35 y 60 mm y anchos 60, 100 y 150 mm. Montaje rápido gracias al sistema click de conexión sin tornillos. Carga de trabajo admisible hasta 10 kg. Disponible en diversos Sistemas de protección. Con sistema de protección GC Código EAN: 8431927066008 Código ETIM 8.0: EC001003
