# Soporte reforzado VBL Smart, referencia 62038153 de Pemsa. Ancho: 150. Protección: GC

- Propiedad del archivo: CONSTRUNARIO
- Formato: FIEBDC-3/2012
- Programa: Construnario Versión 3.51
- Fecha de los precios: 16/04/2024
- Divisa: EUR

**PEM62038153** u Soporte reforzado VBL Smart, referencia 62038153 de Pemsa. Ancho: 150. Protección: GC
Precio: 54.05
Soporte reforzado Smart. Ancho 150 mm. Con sistema Click de fijación rápida en bandejas Rejiband®, Pemsaband® y Megaband® para montaje a paredes inclinadas. Recomendado para cargas elevadas. Fabricado en acero. Con sistema de protección GC Código EAN: 8431927096784 Código ETIM 8.0: EC000022
