# Kit mosquetón, referencia 62307633 de la gama Rejiband de Pemsa. Cta: 90. L: 300 mm.Longitud: 3 m. Protección: EZ

- Propiedad del archivo: CONSTRUNARIO
- Formato: FIEBDC-3/2012
- Programa: Construnario Versión 3.51
- Fecha de los precios: 16/04/2024
- Divisa: EUR

**PEM62307633** u Kit mosquetón, referencia 62307633 de la gama Rejiband de Pemsa. Cta: 90. L: 300 mm.Longitud: 3 m. Protección: EZ
Precio: 21.45
Kit de suspensión por cable tipo mosquetón para bandejas de rejilla Rejiband® y otros elementos como luminarias, aire acondicionado, señalización, etc. Longitud de 3 metros. Este kit de suspensión se compone de cable de acero + block y el mosquetón de conexión con forma de Y. Disponible en longitudes de cable de 1 y 3 metros con longitud de mosquetones de 300 y 460 mm. y cargas máximas de 35 y 90 kg según medidas. Fabricado en acero y con sistema de protección EZ. Código EAN: 8431927094254 Código ETIM 8.0: EC011590
