# Pieza para la unión lateral entre bandejas, sistema click, referencia 64010038 de la gama rejiband de Pemsa. 4 mm. Protección: EZ

- Propiedad del archivo: CONSTRUNARIO
- Formato: FIEBDC-3/2012
- Programa: Construnario Versión 3.51
- Fecha de los precios: 16/04/2024
- Divisa: EUR

**PEM64010038** u Pieza para la unión lateral entre bandejas, sistema click, referencia 64010038 de la gama rejiband de Pemsa. 4 mm. Protección: EZ
Precio: 7.48
Pieza para la unión lateral entre bandejas Rejiband® mediante el sistema click de conexión rápida sin tornillos. Es apta para todos los anchos y altura de 60 mm, con protección superficial. Se monta sin necesidad de herramientas especiales y permite la unión lateral entre bandejas Rejiband® en menos tiempo, asegurando la resistencia mecánica de la unión y la continuidad eléctrica, según norma IEC61537. Fabricada en acero, con Sistema de protección EZ y BC. Código EAN: 8431927090638 Código ETIM 8.0: EC002413
