# Tuerca metálica con arandela incluida M6, referencia 64060059 de Pemsa. Protección: I316L

- Propiedad del archivo: CONSTRUNARIO
- Formato: FIEBDC-3/2012
- Programa: Construnario Versión 3.51
- Fecha de los precios: 16/04/2024
- Divisa: EUR

**PEM64060059** u Tuerca metálica con arandela incluida M6, referencia 64060059 de Pemsa. Protección: I316L
Precio: 2.08
Tuerca metálica con arandela incluida M6 para su utilizar junto con un tornillo para la fijación de accesorios, soportes o unión de tramos rectos en las bandejas Pemsaband®. M 6. Apta para para bandejas Pemsaband® de 35, 60 y 85 mm de altura. Con sistema de protección INOX, Acabado Acero Inoxidable AISI 316L Código EAN: 8431927018793 Código ETIM 8.0: EC003863
