# Fijación metálica para la unión de soportes, referencia 64080060 de Pemsa. Protección: Black C8

- Propiedad del archivo: CONSTRUNARIO
- Formato: FIEBDC-3/2012
- Programa: Construnario Versión 3.51
- Fecha de los precios: 16/04/2024
- Divisa: EUR

**PEM64080060** u Fijación metálica para la unión de soportes, referencia 64080060 de Pemsa. Protección: Black C8
Precio: 2.76
Fijación metálica para la unión de soportes u otros accesorios a bandejas de rejilla Rejiband®. Se compone de una plaquita de 20 mm de ancho, con tornillo M6 y tuerca, apta para la conexión a bandejas de 35, 60 y 100 mm de altura y de todos los anchos. Fabricada en acero y disponible en diversos Sistemas de protección. Con sistema de protección BK8 Código EAN: 8431927088260 Código ETIM 8.0: EC001005
