# Suspensión central click, referencia 67010143 de Pemsa. M6. Protección: EZ

- Propiedad del archivo: CONSTRUNARIO
- Formato: FIEBDC-3/2012
- Programa: Construnario Versión 3.51
- Fecha de los precios: 16/04/2024
- Divisa: EUR

**PEM67010143** u Suspensión central click, referencia 67010143 de Pemsa. M6. Protección: EZ
Precio: 5.67
M 6. Con sistema de protección EZ Código EAN: 8431927015952 Código ETIM 8.0: EC001003
