# Salida de tubo para protección de cableado, referencia 67010240 de Pemsa. DN20. Protección: EZ

- Propiedad del archivo: CONSTRUNARIO
- Formato: FIEBDC-3/2012
- Programa: Construnario Versión 3.51
- Fecha de los precios: 16/04/2024
- Divisa: EUR

**PEM67010240** u Salida de tubo para protección de cableado, referencia 67010240 de Pemsa. DN20. Protección: EZ
Precio: 10.65
Salida de tubo es un accesorio Rejiband® utilizado para proteger la salida del cableado a partir de tubos rígidos o flexibles. Diámetro máximo DN20 mm. Permite la conexión de racores tipo PG 13 M20, PG 16 M20, PG 21 M25. Se instala mediante el sistema Click de montaje rápido sin tornillería y puede colocarse el en ala o en la base de la bandeja. Adecuado para todos los tamaños de bandejas Rejiband® y disponible en varios Sistemas de protección. Con sistema de protección EZ Código EAN: 8431927101297 Código ETIM 8.0: EC002410
