# Soporte panel sándwich/pie metálico, referencia 67020020 de Pemsa. Clase: 3. Ancho: 45.Protección: PG

- Propiedad del archivo: CONSTRUNARIO
- Formato: FIEBDC-3/2012
- Programa: Construnario Versión 3.51
- Fecha de los precios: 16/04/2024
- Divisa: EUR

**PEM67020020** u Soporte panel sándwich/pie metálico, referencia 67020020 de Pemsa. Clase: 3. Ancho: 45.Protección: PG
Precio: 11.20
Elemento de soporte metálico para la instalación de la bandeja de rejilla Rejiband® a suelo, en dos medidas: 45 y 90 mm de ancho y en diversos Sistemas de protección. Ancho 45 mm. Sujeción a la bandeja mediante la fijación Rejiband®. Con sistema de protección PG Código EAN: 8431927046208 Código ETIM 8.0: EC000022
