# Tuerca rail metálica con muelle, referencia 67020058 de Pemsa. Ala: 21. M10. Protección: EZ

- Propiedad del archivo: CONSTRUNARIO
- Formato: FIEBDC-3/2012
- Programa: Construnario Versión 3.51
- Fecha de los precios: 16/04/2024
- Divisa: EUR

**PEM67020058** u Tuerca rail metálica con muelle, referencia 67020058 de Pemsa. Ala: 21. M10. Protección: EZ
Precio: 3.85
Tuerca metálica con muelle para la conexión de railes de 41x21 mm y 41x41 mm, M10 en la creación de estructuras para bandejas de rejilla Rejiband®, bandejas de chapa Pemsaband® y bandejas de escalera Megaband®. Ala de alto 21 mm, M10. El muelle Fácilita el montaje ya que la tuerca queda inmóvil y los laterales estriados contribuyen a un mayor agarre. Fabricada en acero y diversos Sistemas de protección. Con sistema de protección EZ Código EAN: 8431927008879 Código ETIM 8.0: EC000096
