# Tornillo metálico con cabeza allen, referencia 67020065 de Pemsa. M10x20. Protección: EZ

- Propiedad del archivo: CONSTRUNARIO
- Formato: FIEBDC-3/2012
- Programa: Construnario Versión 3.51
- Fecha de los precios: 16/04/2024
- Divisa: EUR

**PEM67020065** u Tornillo metálico con cabeza allen, referencia 67020065 de Pemsa. M10x20. Protección: EZ
Precio: 3.82
Tornillo metálico con cabeza allen para la fijación de accesorios en bandejas. Tornillo de cabeza DIN603 M10x20 y una tuerca arandela M10. Disponible en M10x20 y M10x35. Fabricado en acero y con sistema de protección EZ. Código EAN: 8431927015181 Código ETIM 8.0: EC003861
