# Tuerca hexagonal M8, referencia 67020095 de Pemsa. Protección: EZ

- Propiedad del archivo: CONSTRUNARIO
- Formato: FIEBDC-3/2012
- Programa: Construnario Versión 3.51
- Fecha de los precios: 16/04/2024
- Divisa: EUR

**PEM67020095** u Tuerca hexagonal M8, referencia 67020095 de Pemsa. Protección: EZ
Precio: 0.39
Tuerca metálica hexagonal que junto con el tornillo permite la fijación de uniones, soportes y estructuras de raíles para instalaciones de bandejas de uniones, bisagras, bridas para soportes y accesorios. M 8. Disponible en M 8 y M10. Fabricado en acero y diversos Sistemas de protección. Con sistema de protección EZ Código EAN: 8431927008992 Código ETIM 8.0: EC003863
