# Soporte panel sándwich/pie metálico, referencia 67020120 de Pemsa. Clase: 3. Ancho: 90.Protección: PG

- Propiedad del archivo: CONSTRUNARIO
- Formato: FIEBDC-3/2012
- Programa: Construnario Versión 3.51
- Fecha de los precios: 16/04/2024
- Divisa: EUR

**PEM67020120** u Soporte panel sándwich/pie metálico, referencia 67020120 de Pemsa. Clase: 3. Ancho: 90.Protección: PG
Precio: 12.50
Elemento de soporte metálico para la instalación de la bandeja de rejilla Rejiband® a suelo, en dos medidas: 45 y 90 mm de ancho y en diversos Sistemas de protección. Ancho 90 mm. Sujeción a la bandeja mediante la fijación Rejiband®. Con sistema de protección PG Código EAN: 8431927046215 Código ETIM 8.0: EC000022
