# Tornillo y tuerca rail con muelle, referencia 67020159 de Pemsa. Ala: 41. M10. Protección: EZ

- Propiedad del archivo: CONSTRUNARIO
- Formato: FIEBDC-3/2012
- Programa: Construnario Versión 3.51
- Fecha de los precios: 16/04/2024
- Divisa: EUR

**PEM67020159** u Tornillo y tuerca rail con muelle, referencia 67020159 de Pemsa. Ala: 41. M10. Protección: EZ
Precio: 6.23
Tornillo y tuerca con muelle para la conexión de railes 41x41 mm con sus accesorios para la creación de estructuras con bandejas de rejilla Rejiband®, bandejas de chapa Pemsaband® y bandejas de escalera Megaband®. Fabricado en acero y con sistema de protección EZ. Código EAN: 8431927045225 Código ETIM 8.0: EC000096
