# Distanciador/pie click metálico, referencia 67020520 de Pemsa. Ancho: 100. Protección: PG

- Propiedad del archivo: CONSTRUNARIO
- Formato: FIEBDC-3/2012
- Programa: Construnario Versión 3.51
- Fecha de los precios: 16/04/2024
- Divisa: EUR

**PEM67020520** u Distanciador/pie click metálico, referencia 67020520 de Pemsa. Ancho: 100. Protección: PG
Precio: 14.74
Ala de alto 40 mm, Ancho 100 mm. Con sistema de protección PG Código EAN: 8431927066176 Código ETIM 8.0: EC000022
