# Pieza metálica de anclaje y unión, referencia 67030049 de Pemsa. Protección: GC

- Propiedad del archivo: CONSTRUNARIO
- Formato: FIEBDC-3/2012
- Programa: Construnario Versión 3.51
- Fecha de los precios: 16/04/2024
- Divisa: EUR

**PEM67030049** u Pieza metálica de anclaje y unión, referencia 67030049 de Pemsa. Protección: GC
Precio: 4.63
Pieza metálica de anclaje y unión de la bandeja Rejiband® a un rail de 41x21 o de 41x41 mm. Clip de fijación compatible con todos los tipos de raíles. Apto para todos los tamaños de bandeja, excepto la de 60x60 mm. Código EAN: 8431927094407 Código ETIM 8.0: EC001005
