# Tornillo metálico con cabeza semiesférica DIN603, referencia 67030099 de Pemsa. M6x12. Protección: GC

- Propiedad del archivo: CONSTRUNARIO
- Formato: FIEBDC-3/2012
- Programa: Construnario Versión 3.51
- Fecha de los precios: 16/04/2024
- Divisa: EUR

**PEM67030099** u Tornillo metálico con cabeza semiesférica DIN603, referencia 67030099 de Pemsa. M6x12. Protección: GC
Precio: 0.83
Tornillo metálico con cabeza semiesférica DIN603 M6x20 para la fijación y unión de tramos rectos de bandejas Pemsaband®, soportes y cualquier accesorio en las instalaciones, evita dañar los cables cuando son tendidos o depositados en las bandejas. Tornillo de cabeza DIN603 M 6x12 y una tuerca arandela M 6. Apto para para bandejas Pemsaband® de 35, 60 y 85 mm de altura. Con sistema de protección GC Código EAN: 8431927009210 Código ETIM 8.0: EC003861
