# Pieza metálica de unión nº 13 en forma de U para montaje de rail de 41x82 mm, referencia 67030208 de Pemsa

- Propiedad del archivo: CONSTRUNARIO
- Formato: FIEBDC-3/2012
- Programa: Construnario Versión 3.51
- Fecha de los precios: 16/04/2024
- Divisa: EUR

**PEM67030208** u Pieza metálica de unión nº 13 en forma de U para montaje de rail de 41x82 mm, referencia 67030208 de Pemsa
Precio: 39.28
Pieza metálica de unión nº 13 en forma de U para montaje de rail de 41x82 mm en cruce perpendicular como estructuras de soporte en instalaciones de bandejas. Ala de alto 82 mm. Fabricada en acero y Sistema de protección GC. Código EAN: 8431927045249 Código ETIM 8.0: EC011522
