# Pieza metálica de unión Nº 5, en forma de L, referencia 67030210 de Pemsa. Protección: GC

- Propiedad del archivo: CONSTRUNARIO
- Formato: FIEBDC-3/2012
- Programa: Construnario Versión 3.51
- Fecha de los precios: 16/04/2024
- Divisa: EUR

**PEM67030210** u Pieza metálica de unión Nº 5, en forma de L, referencia 67030210 de Pemsa. Protección: GC
Precio: 18.91
Pieza metálica de unión Nº 5, en forma de L formando un angulo de 45° exterior para el montaje de dos railes que se unen perpendicularmente como estructuras de soporte en instalaciones de bandejas. Ángulo de 45 º. Apto para railes de 41x21 mm y 41x41 mm. Fabricada en acero y Sistema de protección GC. Código EAN: 8431927045263 Código ETIM 8.0: EC000483
