# Tuerca hexagonal M10, referencia 67060014 de Pemsa. Protección: I316L

- Propiedad del archivo: CONSTRUNARIO
- Formato: FIEBDC-3/2012
- Programa: Construnario Versión 3.51
- Fecha de los precios: 16/04/2024
- Divisa: EUR

**PEM67060014** u Tuerca hexagonal M10, referencia 67060014 de Pemsa. Protección: I316L
Precio: 3.37
Tuerca metálica hexagonal que junto con el tornillo permite la fijación de uniones, soportes y estructuras de raíles para instalaciones de bandejas de uniones, bisagras, bridas para soportes y accesorios. M10. Disponible en M 8 y M10. Fabricado en acero y diversos Sistemas de protección. Con sistema de protección INOX, Acabado Acero Inoxidable AISI 316L Código EAN: 8431927018809 Código ETIM 8.0: EC003863
