# Tuerca metálica rail, referencia 67060071 de la gama Megaband de Pemsa. M8. Protección: I316L

- Propiedad del archivo: CONSTRUNARIO
- Formato: FIEBDC-3/2012
- Programa: Construnario Versión 3.51
- Fecha de los precios: 16/04/2024
- Divisa: EUR

**PEM67060071** u Tuerca metálica rail, referencia 67060071 de la gama Megaband de Pemsa. M8. Protección: I316L
Precio: 7.58
Tuerca metálica de inserción en el interior del travesaño de la bandeja de escalera Megaband® para la conexión de cualquier elemento o dispositivo. M 8. Con sistema de protección INOX Código EAN: 8431927094667 Código ETIM 8.0: EC000096
