# Distanciador metálico, referencia 67060541 de Pemsa. Clase: 9D. Ancho: 180. Protección: I316L

- Propiedad del archivo: CONSTRUNARIO
- Formato: FIEBDC-3/2012
- Programa: Construnario Versión 3.51
- Fecha de los precios: 16/04/2024
- Divisa: EUR

**PEM67060541** u Distanciador metálico, referencia 67060541 de Pemsa. Clase: 9D. Ancho: 180. Protección: I316L
Precio: 57.18
Ancho 180 mm. Con sistema de protección INOX, Acabado Acero Inoxidable AISI 316L Código EAN: 8431927018892 Código ETIM 8.0: EC000022
