# Suspensión central con sistema click, M8/M10, referencia 67080043 de Pemsa. Protección: BK8

- Propiedad del archivo: CONSTRUNARIO
- Formato: FIEBDC-3/2012
- Programa: Construnario Versión 3.51
- Fecha de los precios: 16/04/2024
- Divisa: EUR

**PEM67080043** u Suspensión central con sistema click, M8/M10, referencia 67080043 de Pemsa. Protección: BK8
Precio: 13.41
Suspensión central para montaje a techo de bandeja de rejilla Rejiband® en M6, M8 y M10. Facilita el tendido de cables y economiza el tiempo de instalación al montarlo mediante una única varilla y sus respectivas tuercas. Montaje rápido sobre la bandeja gracias al sistema Click de conexión sin tornillos. Con sistema de protección BK8 Código EAN: 8431927087546 Código ETIM 8.0: EC001003
