# Borna metálica de latón a tierra, referencia 68000032 de la gama rejiband de Pemsa

- Propiedad del archivo: CONSTRUNARIO
- Formato: FIEBDC-3/2012
- Programa: Construnario Versión 3.51
- Fecha de los precios: 16/04/2024
- Divisa: EUR

**PEM68000032** u Borna metálica de latón a tierra, referencia 68000032 de la gama rejiband de Pemsa
Precio: 14.45
Borna metálica de latón para la conexión equipotencial de las bandejas Rejiband® o para su conexión al conductor de protección y a la puesta a tierra de la instalación eléctrica. De 4.5 / 6.5 mm de diámetro máximo. Con sistema de protección LTN Código EAN: 8431927016126 Código ETIM 8.0: EC002935
