# Soporte de plástico para caja rejiband, referencia 68000040 de Pemsa

- Propiedad del archivo: CONSTRUNARIO
- Formato: FIEBDC-3/2012
- Programa: Construnario Versión 3.51
- Fecha de los precios: 16/04/2024
- Divisa: EUR

**PEM68000040** u Soporte de plástico para caja rejiband, referencia 68000040 de Pemsa
Precio: 4.46
Soporte de plástico en color rojo para la rápida instalación de cajas de derivación al ala de las bandejas Rejiband® mediante el sistema Click sin tornillos. Soporte apto para bandejas de altura 60 y 100 mm. Código EAN: 8431927017529 Código ETIM 8.0: EC001004
