# Accesorio destinado al soporte de la bandeja de rejilla, referencia68000060 de la gama rejiband® de Pemsa

- Propiedad del archivo: CONSTRUNARIO
- Formato: FIEBDC-3/2012
- Programa: Construnario Versión 3.51
- Fecha de los precios: 16/04/2024
- Divisa: EUR

**PEM68000060** u Accesorio destinado al soporte de la bandeja de rejilla, referencia68000060 de la gama rejiband® de Pemsa
Precio: 10.19
Accesorio Rejiband® destinado al soporte de la bandeja de rejilla Rejiband® en instalaciones en suelos técnicos con altura de 40 mm. Montaje a presión gracias al sistema Click que permite una rápida instalación sobre Rejiband®. Fabricado en poliestireno de color rojo. Código EAN: 8431927009678 Código ETIM 8.0: EC000022
