# Soporte brida de plástico, referencia de Pemsa. Negro

- Propiedad del archivo: CONSTRUNARIO
- Formato: FIEBDC-3/2012
- Programa: Construnario Versión 3.51
- Fecha de los precios: 06/05/2024
- Divisa: EUR

**PEM_68000110** u Soporte brida de plástico, referencia de Pemsa. Negro
Precio: 5.92
Soporte de plástico ABS para la fijación y embridado de cables a la bandeja de rejilla Rejiband®. Accesorio Rejiband® que permite la organización de cables en la bandeja de rejilla agrupando los diferentes tipos de cables a conveniencia: cables de potencia, cables UTP o fibra óptica. Montaje de conexión rápida mediante el sistema Click sin tornillos.
