# Garra vertical suspensión, referencia 68000731 de Pemsa. Rango diámetro de cables: 1.50/ 5 PAV

- Propiedad del archivo: CONSTRUNARIO
- Formato: FIEBDC-3/2012
- Programa: Construnario Versión 3.51
- Fecha de los precios: 16/04/2024
- Divisa: EUR

**PEM68000731** u Garra vertical suspensión, referencia 68000731 de Pemsa. Rango diámetro de cables: 1.50/ 5 PAV
Precio: 9.69
Garra de suspensión metálica de conexión vertical para instalación en viga de bandejas de rejilla Rejiband® y bandejas de chapa Pemsaband® mediante varilla roscada M 6 o M 8. Carga de trabajo admisible de 65 Kg. Montaje mediante sistema click de conexión rápida sin tornillos. Fabricada en acero y con sistema de protección EZ. Código EAN: 8431927009715 Código ETIM 8.0: EC000464
