# Accesorio metálico para crear un cruce click, referencia 70024115 de Pema. 35x150. Protección: PG

- Propiedad del archivo: CONSTRUNARIO
- Formato: FIEBDC-3/2012
- Programa: Construnario Versión 3.51
- Fecha de los precios: 16/04/2024
- Divisa: EUR

**PEM70024115** u Accesorio metálico para crear un cruce click, referencia 70024115 de Pema. 35x150. Protección: PG
Precio: 124.28
Accesorio metálico para crear un cruce perpendicular entre dos líneas de bandejas Pemsaband® e Inducanal®. Ala de alto 35 mm, Ancho 150 mm. Permite transformar una via de transporte de cables en tres vías separadas. Montaje de conexión rápida mediante el sistema click, sin uniones tornillos. Fabricado en acero, disponible en diversas medidas y Sistemas de protección. Con sistema de protección PG Código EAN: 8431927037534 Código ETIM 8.0: EC001542
