# Accesorio metálico para crear un cruce click, referencia 70024220 de Pema. 60x200. Protección: PG

- Propiedad del archivo: CONSTRUNARIO
- Formato: FIEBDC-3/2012
- Programa: Construnario Versión 3.51
- Fecha de los precios: 16/04/2024
- Divisa: EUR

**PEM70024220** u Accesorio metálico para crear un cruce click, referencia 70024220 de Pema. 60x200. Protección: PG
Precio: 154.80
Accesorio metálico para crear un cruce perpendicular entre dos líneas de bandejas Pemsaband® e Inducanal®. Ala de alto 60 mm, Ancho 200 mm. Permite transformar una via de transporte de cables en tres vías separadas. Montaje de conexión rápida mediante el sistema click, sin uniones tornillos. Fabricado en acero, disponible en diversas medidas y Sistemas de protección. Con sistema de protección PG Código EAN: 8431927037589 Código ETIM 8.0: EC001542
