# Tapa metálica utilizada como final de cierre para sistema Pemsaband/Megaband, referencia 70039530 de Pemsa. 120x300. Protección: GC

- Propiedad del archivo: CONSTRUNARIO
- Formato: FIEBDC-3/2012
- Programa: Construnario Versión 3.51
- Fecha de los precios: 16/04/2024
- Divisa: EUR

**PEM70039530** u Tapa metálica utilizada como final de cierre para sistema Pemsaband/Megaband, referencia 70039530 de Pemsa. 120x300. Protección: GC
Precio: 150.79
Tapa metálica utilizada como final de cierre para el sistema de bandejas Megaband®. Ala de alto 120 mm, ancho 300 mm. Montaje de conexión rápida mediante el sistema click, sin uniones. Fabricado en acero, en diversos tamaños y Sistemas de protección. Con sistema de protección GC Código EAN: 8431927054876 Código ETIM 8.0: EC001574
