# Reducción-tapa final, referencia 71021010 de Pemsa. 35x100. Protección: PG

- Propiedad del archivo: CONSTRUNARIO
- Formato: FIEBDC-3/2012
- Programa: Construnario Versión 3.51
- Fecha de los precios: 16/04/2024
- Divisa: EUR

**PEM71021010** u Reducción-tapa final, referencia 71021010 de Pemsa. 35x100. Protección: PG
Precio: 44.55
Tapa metálica utilizada como final de cierre para el sistema de bandejas Pemsaband® e Inducanal® favoreciendo la estanqueidad del producto y un acabado profesional. Ala de alto 35 mm, ancho 100 mm. Montaje de conexión rápida mediante el sistema click, sin uniones. Fabricado en acero, en diversos tamaños y sistemas de protección. Con sistema de protección PG Código EAN: 8431927044013 Código ETIM 8.0: EC001574
