# Bisagra de unión, referencia 71031006 de la gama Pemsaband de Pemsa. Ala: 35. Protección: GC

- Propiedad del archivo: CONSTRUNARIO
- Formato: FIEBDC-3/2012
- Programa: Construnario Versión 3.51
- Fecha de los precios: 16/04/2024
- Divisa: EUR

**PEM71031006** u Bisagra de unión, referencia 71031006 de la gama Pemsaband de Pemsa. Ala: 35. Protección: GC
Precio: 4.21
Pieza de unión entre dos tramos de la bandeja Pemsaband® de alas 35 y 60 mm, permitiendo crear cambios de nivel gracias a su articulación giro entre dos tramos de bandejas Pemsaband® que están a distintos niveles, siendo necesaria la utilización de tornillos. Ala de alto 35 mm. Fabricada en acero y Sistemas de protección PG y GC. Código EAN: 8431927010476 Código ETIM 8.0: EC002413
