# Tapa metálica para la protección de un cambio de nivel convexo click, referencia 73036600 de Pemsa. Ancho: 600. Protección: GC

- Propiedad del archivo: CONSTRUNARIO
- Formato: FIEBDC-3/2012
- Programa: Construnario Versión 3.51
- Fecha de los precios: 16/04/2024
- Divisa: EUR

**PEM73036600** u Tapa metálica para la protección de un cambio de nivel convexo click, referencia 73036600 de Pemsa. Ancho: 600. Protección: GC
Precio: 299.70
Tapa metálica para la protección de un cambio de nivel convexo 90° para bandejas Pemsaband® e Inducanal®. Ancho 600 mm. Dispone de sistema de montaje por presión. Fabricada en acero y disponible en diversos tamaños y Sistemas de protección. Con sistema de protección GC Código EAN: 8431927039798 Código ETIM 8.0: EC002402
