# Tapa metálica para la protección de un cruce click, referencia 73054500 de Pemsa. Ancho: 500. Protección: I304

- Propiedad del archivo: CONSTRUNARIO
- Formato: FIEBDC-3/2012
- Programa: Construnario Versión 3.51
- Fecha de los precios: 16/04/2024
- Divisa: EUR

**PEM73054500** u Tapa metálica para la protección de un cruce click, referencia 73054500 de Pemsa. Ancho: 500. Protección: I304
Precio: 543.13
Tapa metálica para la protección de un cruce click de bandejas Pemsaband® e Inducanal®. Ancho 500 mm. Dispone de sistema de montaje por presión. Fabricada en acero y disponible en diversos tamaños y Sistemas de protección. Con sistema de protección INOX, Acabado Acero Inoxidable AISI 304 Código EAN: 8431927089908 Código ETIM 8.0: EC002404
